# Feuerwehr Nieder-Olm
Angebotsaufforderung (GAEB 90, DA83)
DV-Nummer: 25-18
Währung: EUR
Auftraggeber: Ortsgemeinde Klein-Winternheim, vertr. d. Oberbürgermeisteri

## Dachdecker
Datum: 23.06.26

*Hinweis*
PROJEKTBESCHREIBUNG

1. Projekt und Standort
Anbau Schlauchpflege Feuerwehr Nieder-Olm,
Am Engelborn 2628, 55268 Nieder-Olm.
Das Baugrundstück befindet sich in einem Wohngebiet.
Das Baufeld liegt auf einer derzeit als Parkplatz
genutzten, befestigten Fläche und grenzt teilweise an
Grünbereiche.

2. Bauvorhaben
Errichtung eines eingeschossigen Anbaus an das
bestehende Feuerwehrgebäude zur Nutzung als
Schlauchpflegeraum.

Gebäudeklasse: 3
Geschosshöhe: ca. 4,25 m
Abmessungen: ca. 8,75 × 4,85 m
zusätzliche, teilüberdachte Rampe

Der Anbau erfolgt an der Nordseite des
Bestandsgebäudes.

3. Baukonstruktion (Übersicht)
Massivbauweise mit:

Stahlbeton (Halbfertigteile)
Gründung über Streifenfundamente
geneigte Stahlbetondecke (ca. 10°) mit
Kaltdachkonstruktion
Dachdeckung aus Stehfalzblech
Bodenaufbau mit Gefälleestrich, Abdichtung und
Fliesenbelag
Wandflächen innen: Putz und Fliesen
Fassade: Wärmedämmverbundsystem mit Sockelausbildung

Zugänge über Außentür und Verbindung zum
Bestandsgebäude.

4. Baustelleneinrichtung und Flächen
Die für die Bauausführung erforderliche allgemeine
Baustelleneinrichtung, einschließlich
Baustromversorgung, Baustellenabsperrung (Bauzaun),
Gerüststellung sowie sanitäre Einrichtungen (mobile
Toilettenanlage), wird bauseitig bzw. durch das Gewerk
Rohbau hergestellt und vorgehalten.
Die Verpflichtung zur Verkehrssicherung im
Zusammenhang mit den eigenen Leistungen bleibt hiervon
unberührt und obliegt dem Auftragnehmer.

Das Gerüst wird für die Dauer der Dachdeckerarbeiten
zur Mitbenutzung zur Verfügung gestellt.

Die Nutzung dieser Einrichtungen ist für die
Ausführung der Dachdeckerarbeiten vorgesehen und mit
den
Einheitspreisen abgegolten. Eine gesonderte Vergütung
erfolgt nicht.

Auf dem Baufeld stehen nur begrenzte Lagerflächen (ca.
60 m²) zur Verfügung.
Materiallogistik ist entsprechend zu organisieren
(empfohlen: "just-in-time"-Anlieferung).
Sanitäreinrichtungen:

Standorte für Materialcontainer etc. sind mit der
Bauüberwachung abzustimmen.

Die Verrechnung von Baustrom und Bauwasser erfolgt
gemäß der Anlage 214 Besondere
Vertragsbedingungen der VG Nieder-Olm.

5. Erschließung und Verkehr
Die Zufahrt erfolgt über öffentliche Straßen.
Der Auftragnehmer hat:

Die Verkehrsführung eigenverantwortlich zu
organisieren.
Verschmutzungen öffentlicher Verkehrsflächen ist
unverzüglich zu beseitigen.

Parkflächen sind nur eingeschränkt nutzbar;
ausgewiesene Bereiche für die Feuerwehr sind
freizuhalten.

6. Sicherheit und Koordination
Es gelten die Vorgaben der Baustellenverordnung.
Ein Sicherheits- und Gesundheitsschutzplan (SiGe-Plan)
wird bereitgestellt und ist zu beachten.
Der Auftragnehmer ist verantwortlich für:

- die eigene Arbeits- und Ablaufkoordination
- erforderliche Gefährdungsbeurteilungen

7. Baugrund und Wasserverhältnisse
Das vorliegende Baugrundgutachten ist für die
ausgeschriebenen Dachdecker- und Spenglerarbeiten nicht
unmittelbar leistungsrelevant. Eine Einsichtnahme ist
bei Bedarf möglich.

8. Umwelt- und Entsorgungsanforderungen
Die Entsorgung von Bau- und Abbruchabfällen erfolgt
eigenverantwortlich durch den Auftragnehmer gemäß
den geltenden gesetzlichen Vorschriften.
Abfälle sind:

- getrennt zu erfassen
- ordnungsgemäß zu entsorgen
- nachweispflichtig zu dokumentieren

Kontaminationen sind unverzüglich anzuzeigen.

*Hinweis*
Allgemeine Hinweise

1. Allgemeines
Alle Leistungen sind vollständig und funktionsfähig
gemäß Leistungsbeschreibung sowie den zugehörigen
Planunterlagen auszuführen.

2. Leistungsumfang
Gegenstand dieser Ausschreibung sind Bauleistungen für
den Anbau, insbesondere:

Dachdeckerarbeiten
Schreinerarbeiten
Spenglerarbeiten

3. Nebenangebote
Nebenangebote und Alternativangebote sind nicht
zugelassen.

4. Bauablauf und Behinderungen
Eine Überschneidung mit anderen Gewerken ist möglich
und zu berücksichtigen.
Behinderungen sind dem Auftraggeber unverzüglich gemäß
§ 6 VOB/B schriftlich anzuzeigen.

5. Dokumentation und Nachweise
Für die Abrechnung erforderliche Aufmaße, die nicht
eindeutig aus den Unterlagen hervorgehen, sind
gemeinsam mit der Bauüberwachung festzulegen.
Erforderliche Entsorgungsnachweise sind vorzulegen.

6. Koordination
Die Abstimmung mit anderen Gewerken erfolgt in
Koordination mit der Bauüberwachung. Die Verantwortung
für die eigene Leistung bleibt beim Auftragnehmer.

7. Angaben zu Produkten
Soweit im Leistungsverzeichnis vorgesehen, sind
Angaben zu Fabrikaten und Produkten vollständig zu
machen.

*Hinweis*
TECHNISCHE VORBEMERKUNGEN

1. Geltungsbereich und Vertragsgrundlagen
Für die Ausführung der beschriebenen Leistungen gelten
die VOB/B und VOB/C in der bei Vertragsabschluss
gültigen Fassung in Verbindung mit dem
VOB-Ergänzungsbandes 2023.
Ergänzend sind die einschlägigen gesetzlichen
Bestimmungen, die anerkannten Regeln der Technik sowie
die
Vorschriften der Berufsgenossenschaft der
Bauwirtschaft (BG Bau) zu beachten.

2. Ausführung
Die Leistungen sind fachgerecht nach den anerkannten
Regeln der Technik, den einschlägigen DIN-Normen,
den gültigen Herstellervorschriften, sowie den
einschlägigen ATV der VOB/C (insbesondere DIN 18338)
auszuführen.
Der Auftragnehmer hat sich vor Beginn der Arbeiten
über die örtlichen Gegebenheiten, insbesondere über
vorhandene Leitungen, Einbauten und Hindernisse,
eigenverantwortlich zu informieren.
Werden während der Ausführung nicht erkennbare
Hindernisse, Schäden, schadstoffhaltige Materialien
oder
Kontaminationen festgestellt, sind die Arbeiten
unverzüglich einzustellen und der Auftraggeber
umgehend zu
informieren.
Die Ausführung ist so zu organisieren, dass
Beeinträchtigungen Dritter sowie Umweltbelastungen auf
das
unvermeidbare Maß beschränkt bleiben.
Alle erforderlichen Schutz-, Sicherungs- und
Verkehrssicherungsmaßnahmen sind vom Auftragnehmer
eigenverantwortlich vorzusehen und auszuführen.

3. Preisinhalte
Mit den Einheitspreisen sind sämtliche Nebenleistungen
gemäß VOB/C abgegolten, soweit sie nicht gesondert
ausgeschrieben sind.

Hierzu gehören insbesondere:
alle erforderlichen Schutz-, Sicherungs- und
Hilfsmaßnahmen,
Baustelleneinrichtung sowie Vorhalten der
erforderlichen Geräte,
Maßnahmen zur Aufrechterhaltung der Verkehrssicherheit,
Reinigung der Baustelle und der durch die Arbeiten
verunreinigten Bereiche,
alle üblichen Erschwernisse, insbesondere durch
Witterungseinflüsse, Bauzustand und örtliche
Gegebenheiten.

Besondere Leistungen werden nur vergütet, wenn sie
ausdrücklich im Leistungsverzeichnis aufgeführt sind.

4. Besondere Hinweise
Abbruchleistungen umfassen  soweit nicht anders
beschrieben  das vollständige Entfernen der Bauteile
einschließlich Bekleidungen, Belägen sowie zugehöriger
Installationen innerhalb der abzubrechenden Bereiche.

5. Fabrikate und Produkte
Soweit im Leistungsverzeichnis Fabrikate nicht
ausdrücklich vorgegeben sind, hat der Bieter die von
ihm
angebotenen Fabrikate und Typen vollständig anzugeben.
Die angebotenen Produkte müssen den in der
Leistungsbeschreibung genannten technischen
Anforderungen
sowie den anerkannten Regeln der Technik entsprechen.
Der Auftraggeber behält sich die Prüfung der
angebotenen Fabrikate auf Übereinstimmung mit den
Anforderungen der Leistungsbeschreibung vor. Nicht
gleichwertige Produkte können zurückgewiesen werden.

In allen Teilen gelesen und anerkannt:

...........................................
.........................
.......................................................
................
Ort  Datum  Stempel mit rechtsverbindlicher
Unterschrift

*Hinweis*
ANLAGENVERZEICHNIS

Planunterlagen
Grundriss EG
Schnitte
Ansichten
Details
Baustelleneinrichtung
Terminplan
statische Berechnung

### Titel 01 Baustelleneinrichtung

**01.1 BE: Baustelleneinrichtung**
Herstellen, Vorhalten, Anpassen und Räumen der
gesamten für
die Ausführung der Dachdeckerarbeiten erforderlichen
Baustelleneinrichtung.

Die Leistung umfasst alle Nebenleistungen gemäß VOB/C
DIN
18338 sowie die allgemeinen Nebenleistungen nach VOB/C
Abschnitt 4, soweit sie nicht gesondert ausgeschrieben
werden.

Die Leistung umfasst nur die über die bauseitig
bereitgestellte
Baustelleneinrichtung hinausgehenden Einrichtungen des
Auftragnehmers.

Die Baustelleneinrichtung beinhaltet insbesondere:

Einrichten und Betreiben der Arbeitsstelle
Bereitstellen und Einrichten geeigneter Lager-,
Arbeits- und
Ablageflächen für Materialien, Geräte und Werkzeuge.
Bereitstellen und Vorhalten aller für die
Dachdeckerarbeiten
erforderlichen handgeführten und maschinellen Geräte.
Transport der Materialien vom Lagerplatz zur
Dachfläche und
zurück.

Zugang, Transport und Hebetechnik
Bereitstellung und Vorhaltung notwendiger
Transportmittel wie
Seilzüge, Schrägaufzüge, Kettenzüge oder vergleichbare
Hilfsmittel. Innerbetrieblicher Transport auf der
Baustelle.

Schutz- und Sicherungsmaßnahmen
Einrichten und Unterhalten der erforderlichen
Absturzsicherungen, sofern nicht gesondert
ausgeschrieben.
Schutzmaßnahmen an Fassaden, Verkehrsflächen und
Bauteilen gegen Beschädigungen und Verschmutzungen.

Verkehrssicherungspflicht
Absperrungen, Hinweisschilder, Sicherungsmaßnahmen im
Bereich von Zu- und Abwegen der Dachdeckermontage gemäß
geltenden Vorschriften (DGUV, Landesbauordnung).

Medien und Versorgung
Anschluss und Nutzung der bauseitig zur Verfügung
gestellten
Energie- und Wasseranschlüsse ab Übergabestelle.
Bereitstellung notwendiger Verlängerungen, Verteiler,
Schläuche.

Entsorgung und Sauberkeit
Ordnungsgemäßes Zwischenlagern von
Verpackungsmaterialien, anschließender Abtransport und
Entsorgung.
Tägliche Reinigung der Arbeitsbereiche

Abbau und Räumen
Vollständiger Rückbau der Baustelleneinrichtung nach
Fertigstellung der Arbeiten.
Beseitigung aller durch die Ausführung entstandenen
Verschmutzungen.

bauseitig vorhandene Baustelleneinrichtung
3 seitiges Fassadengerüst an Neubau, mobile Toilette,
Absperrung Baustellenbereich mittels Bauzaun

Vorhaltezeit: 4 Wochen
Menge: 1,000 Stk

**01.2 BE: Autokran**
Autokran für alle im Rahmen der Dachdeckerarbeiten
erforderlichen Hebe- und Transportleistungen liefern,
aufstellen,
vorhalten und abbauen.

Einschließlich aller Nebenleistungen wie:
- An- und Abtransport
- Bedienpersonal
- erforderliche Umsetzungen auf der Baustelle
- Vorhalten während der Ausführungszeit

Der Leistungsumfang umfasst sämtliche für die
Ausführung der
ausgeschriebenen Dachdeckerarbeiten erforderlichen
Kranleistungen.

Stillstandszeiten und Wartezeiten sind mit der
Pauschale
abgegolten

Hakenhöhe / Hubhöhe: OK First des geneigten Daches bei
ca.5,00m ü. Gelände
max. Traglast: 2t
max. Ausladung: 10,00m
Menge: 1,000 Psch

### Titel 02 Demontagen Bestandsdach

**02.1 Aufnehmen und Wiedereindecken von Dachziegeln**
Aufnehmen und Wiedereindecken von Dachziegeln im
Traufbereich

Zur Ausführung der Arbeiten an der Dachentwässerung
sowie
zur Montage des Schneefangsystems am Bestandsdach sind
die vorhandenen Dachziegel im Arbeitsbereich
abschnittsweise
in Reihen aufzunehmen und nach Ausführung der Arbeiten
fachgerecht wieder einzudecken.

Ausführung:
- Aufnahme der erforderlichen Ziegelreihen
- Zwischenlagerung auf der Baustelle
- Wiedereindeckung einschließlich Ausrichten und
Anpassen
- einschließlich Herstellung und Abdichtung der
Durchdringungspunkte für Schneefangstützen
- Ersatz beschädigter Dachziegel ist einzukalkulieren.
Es ist von
einem Anteil von10% der aufgenommenen Ziegel
auszugehen.
- inkl. aller Nebenleistungen
Menge: 12,000 m²

**02.2 Demontage und Entsorgung provisorische Regenwasserleitung**
Rückbau und Entsorgung einer provisorische
Regenwasserleitung inkl. Auflager und Abspannugen.

Bestehend aus:
- 23 m KG Rohr DN110
- 9 x 87° Bogen
- 2 x 45° Bogen
- 2 Abzweige

Abfallschlüssel nach AVV (Abfallverzeichnis-Verordnung)
AVV 17 02 03 Kunststoff
AVV  17 09 04 gemischte Bau- und Abbruchabfälle (ohne
gefährliche Stoffe)
Vergütung der Entsorgung übernimmt der AN.
Menge: 1,000 Stk

**02.3 Demontage vorhandene Dachrinne mit Zubehör**
Demontage vorhandene Dachrinne mit Zubehör

Vorhandene vorgehängte Dachrinne aus Metall an der
Traufe
des Bestandsdachs im Anschlussbereich des Neubaus
fachgerecht demontieren.

Bestehend aus:
- Dachrinne
- Rinnenhalter
- Rinnenendstücke
- Rinneneinhangstutzen
- Traufblech

Ausführung:
- Lösen sämtlicher Befestigungen
- einschließlich Aufnehmen der erforderlichen
Dachziegel im
Traufbereich (Vergütung über gesonderte Position)
- sortenreine Trennung der Materialien
- Abtransport und Entsorgung

Abfallschlüssel nach AVV (Abfallverzeichnis-Verordnung)
AVV 17 04 07 (gemischte Metalle)
Vergütung der Entsorgung übernimmt der AN.
Menge: 10,000 m

**02.4 Demontage Traufbohle**
Demontage der vorhandenen Traufbohle im Bereich der
Dachtraufe des Bestandsdaches.

Ausführung:
- Ausbau der bestehenden Traufbohle aus Holz
- Lösen sämtlicher Befestigungen

Material:
- Traufbohle aus Nadelholz
- Querschnitt und Ausbildung gemäß Bestand

Weiterhin enthalten:
- sortenreine Trennung der Materialien
- Abtransport
- fachgerechte Entsorgung gemäß den geltenden
Vorschriften

Besondere Hinweise:
- Beschädigungen angrenzender Bauteile sind zu
vermeiden
- erforderliche Sicherungsmaßnahmen sind in die
Einheitspreise
einzukalkulieren

Abfallschlüssel nach AVV (Abfallverzeichnis-Verordnung)
AVV 17 02 04 (Altholz-Klasse A IV)
Vergütung der Entsorgung übernimmt der AN.
Menge: 10,000 m

### Titel 03 Dach Unterkonstruktion

**03.1 Untergrund reinigen Beton**
Reinigen des Untergrundes aus Beton, von grober
Verschmutzung, zur Verbesserung der Haftung, Untergrund
geneigt, Neigung bis 15 Grad, Arbeitshöhe der zu
bearbeitenden Fläche bis 5,5 m über der Standfläche des
hierfür erforderlichen Gerüsts, Gerüst wird
beigestellt/ist vorh.,
aufgenommene Stoffe sammeln, im Behälter des AN lagern,
Behältergröße über 0,5 bis 1 m3, auf LKW des AN laden,
transportieren, Abfall ist nicht gefährlich, nicht
schadstoffbelastet, Vergütung der Entsorgung übernimmt
AN
Menge: 45,000 m2

**03.2 Untergrund trocknen Gasflamme**
STLB-Bau 2025-10 018
Trocknen des Untergrundes, durch Gasflamme, geneigt,
Neigung bis 15 Grad, Untergrund Beton, Höhe über 4 bis
6 m.
Menge: 45,000 m2

**03.3 Geschossdecke Unebenheiten ausgleichen**
STLB-Bau 2025-10 021
Unebenheiten auf oberer Geschossdecke ausgleichen, mit
kunststoffmodifiziertem Zementmörtel (PCC),
Ausgleichsdicke
bis 10 mm, Einzelflächen bis 1 m2.
Menge: 3,000 m2

**03.4 Voranstrich Bitumenemulsion geneigte Fläche**
STLB-Bau 2026-04 018
Voranstrich für bahnenförmige Abdichtungen, aus
Bitumenemulsion, auf geneigte Fläche, Neigung über 5
bis 15
%, Höhe bis 6 m, Untergrund Beton,
Hersteller und Typ '
....................................................'
vom Bieter einzutragen.
Menge: 55,000 m2

**03.5 Voranstrich Bitumenemulsion Wand**
STLB-Bau 2026-04 018
Voranstrich für bahnenförmige Abdichtungen, aus
Bitumenemulsion, auf Außenwand, Höhe bis 6 m,
Untergrund
geputztes Mauerwerk,
Hersteller und Typ '
....................................................'
vom Bieter einzutragen.
Menge: 10,000 m2

**03.6 Dampfsperre auf geneigter Betondecke**
STLB-Bau 2026-04 021
Dampfsperre als Luftdichtheits- und diffusionsdichte
Schicht
sd-Wert größer gleich 1500 m DIN 4108-3, DIN 4108-7,
für
Dachkonstruktion, belüftet, Dachneigung über 5 bis 10
Grad,
aus Bitumenbahnen, Bitumen-Schweißbahn mit
Aluminiumbandeinlage DIN EN 13970 - Al + G 200 S4 mit
Aluminiumbandeinlage und Glasgewebeeinlage 200 g/m2,
punkt- oder streifenweise verschweißen, bis 5,5 m über
der
Standfläche des hierfür erforderlichen Gerüsts, Gerüst
wird
beigestellt/ist vorh.,
Hersteller und Typ '
....................................................'
vom Bieter einzutragen.
Menge: 55,000 m2

**03.7 Dampfsperre an freien Dachrändern herunterführen**
Dampfsperre der Vorposition 03.6 an den freien
Deckenrändern
luftdicht anschließen, einschließlich Heranführen und
Herunterführen über die Stirnseite der Stahlbetondecke
(ca.
20cm), Verklebung bzw. Verschweißung sowie Ausbildung
dauerhaft luftdichter Anschlussfugen gemäß DIN 4108-7
Menge: 18,500 m

**03.8 Wandanschluss Dampfsperre an aufgehender MW-Wand**
STLB-Bau 2026-04 021
Wandanschluss, beweglich, einschl. Hilfskonstruktion
mit Blech
aus verzinktem Stahl, Dicke 1,5 mm, Zuschnittbreite
500 mm, 1
x gekantet, Zwischenraum zur Wand mit
Mineralwolledämmstoff
verfüllen, Breite des Zwischenraumes 40 mm, Höhe über
Oberkante Belag über 40 bis 45 cm, Blech vorstreichen,
Dampfsperre anschließen, Abdichtung aus Bitumenbahnen,
Dämmkeil aus Mineralwolle DIN EN 13162 MW, Querschnitt
50/50 mm, kleben, 1. Lage Anschlussbahn aus
Bitumenbahnen,
Bitumen-Schweißbahnen DIN EN 13707 - G 200 S4 mit
Glasgewebeeinlage 200 g/m2, vollflächig schweißen, 2.
Lage
Anschlussbahn aus Bitumenbahnen,
Polymerbitumen-Schweißbahnen DIN EN 13707 PYE - G 200
S4 mit Glasgewebeeinlage 200 g/m2, vollflächig
verschweißen,
Abdichtung mit Klemmschiene befestigen,
Klemmschiene/-profil
aus Stahl, einschl. Überhangstreifen (Kappleiste),
Fuge mit
Dichtstoff abdichten, Untergrund Mauerwerk,
Arbeitshöhe bis
5,5 m über der Standfläche des hierfür erforderlichen
Gerüsts,
Gerüst wird beigestellt/ist vorh., Ausführung gemäß
Einzelbeschreibung,
Einzelbeschreibungs-Nr '
Setzungen bis zu 2,5cm sind aufnehmen'

Hersteller und Typ '
....................................................'
vom Bieter einzutragen.
Menge: 9,000 m

**03.9 Lieferung, Konstruktionsvollholz NSi, C24**
Lieferung und Montage von Konstruktionsvollholz KVH®
NSi
(für den nicht sichtbaren Bereich), Nadelholz, nach
DIN EN
15497 oder DIN EN 14081-1.
Gebrauchsklasse: GK0, nach DIN 68800-1
Festigkeitsklasse: C24 nach DIN EN 338
Holzfeuchte: 15 ± 3 %
Einschnittart: herzgetrennt
Oberfläche: gehobelt und gefast
Querschnitt (B x H): 100 x 100 mm
Maßhaltigkeitsklasse nach DIN EN 336: 2, aus
güteüberwachter
Produktion
Einzellänge: bis ca. 5,5 m

Befestigung auf Stahlbetondecke mit Dampfsperre mittels
geeigneten, bauaufsichtlichen zugelassenen und
systemkompatiblen Befestigungsmittel, einschließlich
Abdichtung der Durchdringungen
Menge: 1,500 m³

**03.10 Zwischensparrendämmung MW, DZ-034, 100mm**
Liefern und Montieren von Zwischensparrendämmung aus
Mineralwolle.

Dämmstoff: Mineralwolle WLG 035
Anwendungstyp: DZ
Bemessungswert der Wärmeleitfähigkeit: max 0,034 (W/mK)
Nennwert Wärmeleitfähigkeit: 0,035 W/(mK)
Brandverhalten: nicht brennbar, Baustoffklasse A1
Sparrenabstand: 600 mm
Sparrenbreite: 100 mm
Dämmschichtdicke: 100 mm

Hersteller und Typ '
....................................................'
vom Bieter einzutragen.
Menge: 50,000 m2

**03.11 Unterspannung belüfteter Dächer PP-Folie**
STLB-Bau 2026-04 020
Unterspannung belüfteter Dächer DIN EN 13859-1,
nahtgesichert (Klasse 4 gemäß Merkblatt für
Unterdächer,
Unterdeckungen und Unterspannungen des ZVDH), sd
kleiner/gleich 0,3 m, aus PP-Folie,
Brandverhaltensklasse DIN
EN 13501-1 E (normalentflammbar), Höhenüberdeckung
mind.
100 mm, auf Sparren, freigespannt verlegen und
befestigen,
Konterlattung wird gesondert vergütet, Arbeitshöhe bis
5,5 m
über der Standfläche des hierfür erforderlichen
Gerüstes,
Gerüst wird beigestellt/ist vorh.,
Hersteller und Typ '
....................................................'
vom Bieter einzutragen.
Menge: 50,000 m2

**03.12 Konterlattung, 40x60mm, Dach**
Konterlattung zur Hinterlüftung der Dachfläche, aus
Nadelholz,
Befestigung mit korrosionsgeschützten Schrauben.
Sortierklasse: S10
Festigkeitsklasse DIN EN 338: C24 M
Querschnitt: 40 x 60 mm
Abstand: 600 mm
Untergrund: Sparrenlage mit Unterspannbahn
Befestigung in Konstruktionsvollholz
Menge: 50,000 m²

**03.13 Schalung, OSB/3 tragend, Feuchtbereich, 25mm**
Dachschalung als Unterlage für Deckung, aus
OSB-Platten,
mechanisch befestigt.
Einsatzbereich: tragend, Feuchtbereich
Plattentyp: OSB/3
Plattendicke: 25 mm
Oberfläche: ContiFinish
Kante: Nut und Feder
Untergrund: Holz Konterlattung der Vorposition 03.12
Menge: 50,000 m2

**03.14 Traufbrett, Nadelholz, d=20mm, gehobelt, nicht sichtbar**
Traufbrett aus Nadelholz auf Holzkonstruktion an neu
herzustellendem Dach als auch an der Traufe des
Bestandsdachs liefern und montieren

Dicke: ca. 20 mm
Breite: ca. 150mm
Chem. Holzschutz: ohne
Gebrauchsklasse: 3.1
Einbau: NSi
Einbauort: Traufe
Menge: 20,000 m

### Titel 04 Dacheindeckung

**04.1 Trenn- und Gleitlage**
Trenn- und Gleitlage als Unterlage für eine
Doppelstehfalzdeckung aus Metall,
verlegt zwischen vollflächiger Holzschalung und
Metallbahnen,
gemäß DIN 18339 sowie den Fachregeln für
Metallarbeiten im
Dachdeckerhandwerk, einschließlich aller
Nebenleistungen
liefern und montieren.

Material:

Strukturierte Trenn- und Gleitlage aus
verrottungsfestem,
diffusionsoffenem Kunststoff- oder
Kunststoffvliesverbund
geeignet für den Einsatz unter
Titanzink-Stehfalzdeckungen
werkstoffneutral, keine Weichmacher, keine
korrosionsfördernden Bestandteile

Materialeigenschaften:

Mindestflächengewicht: ca. = 300 g/m²
Mindestdicke (unbelastet): ca. 58 mm (strukturiert)
Dampfdiffusionsoffen (sd-Wert = 0,1 m)
Wasserableitfähig in Längsrichtung
Temperaturbeständig mindestens von ca. 30 °C bis +80 °C
Dauerhaft druckstabil (keine nachhaltige Stauchung)
Chemisch neutral gegenüber geplanter Dacheindeckung

Hersteller und Typ '
....................................................'
vom Bieter einzutragen.
Menge: 55,000 m²

**04.2 Dacheindeckung**
Doppelstehfalzdeckung aus Material Titanzink liefern
und
montieren, hergestellt nach DIN EN 988,
als"Cradle-to-Cradle" zertifiziertes -ökologisches
Bauprodukt,
Umweltproduktdeklaration gemäß ISO 14025 Typ III (IBU).

Vorbewittertes Titanzink ohne Phosphatierung, das die
Bildung
einer natürlichen und dauerhaften Zinkcarbonatschicht
(Patina) zulässt

Farbe: schiefergrau

Dachneigung: 10°
Bandbreite: 600 mm
Achsmaß ca.: 530 mm
Metalldicke: 0,70 mm
Scharlänge: ca. 5,40 m

Jede Schare ist aus einer Länge zu fertigen.
Befestigung der Scharen mittels bauaufsichtlich
zugelassenen
Fest- und Schiebehaften, aus Edelstahl

Ein Prüfzeugnis zur Thematik "Harte
Bedachung"/Beständigkeit
des Daches gegen Flugfeuer und strahlende Wärme ist
erforderlich.

Pass- und Sonderschare bei Falzrichtungswechsel
innerhalb
der Fläche oder bei Nichtübereinstimmung von Gebäudemaß
und / oder erforderlichen Hauptachsmaßen, sind in
dieser
Position mit einzurechnen.

Hersteller und Typ '
....................................................'
vom Bieter einzutragen.
Menge: 55,000 m²

**04.3 Dokumentation Befestigungspunkte**
Erstellen einer Dokumentation über die tatsächlich
ausgeführte
Lage/Anzahl der Fest- und Schiebhafte und die Art der
verwendeten Hafte mit deren Befestigungsmitteln an der
Unterkonstruktion.
Menge: 1,000 Stk

**04.4 Traufausbildung**
Traufstreifen:
aus Material wie vor (Titanzink gemäß Pos. 03.03.2)

Die erforderlichen Traufstreifen sind zu liefern, und
fachgerecht auf dem abgesenkten Traufbrett und dem
Haftstreifen zu befestigen. Die Traufstreifen sind
20 mm zu überlappen und in den Haftstreifen
einzuhängen.

Nenngröße: ca. 333 mm
Metalldicke: 0,70 mm
Abkantungen: 4 St
Standardlänge: mind. 2000 mm

Lochstreifen:
aus Material wie vor

Die erforderlichen Lochstreifen sind zu liefern, und
fachgerecht zu montieren. Die Lochstreifen sind auf
Stoß zu verlegen.

Ausführung: 63 %
Nenngröße: ca. 125 mm
Metalldicke: 1,00 mm
Abkantungen: 2 St
Standardlänge: 2000 mm

Tropfblech:
aus Material wie vor (Titanzink gemäß Pos. 03.03.2)

Die erforderlichen Tropfbleche sind zu liefern und
unterhalb der Unterspannbahn fachgerecht zu
befestigen. Die Tropfbleche sind 20 mm zu überlappen.

Nenngröße: ca. 200 mm
Metalldicke: 0,70 mm
Abkantungen: 2 St

Haftstreifen aus verzinktem Stahlblech:

Die Haftstreifen sind fluchtgerecht zu montieren.

Nenngröße: ca. 250 mm
Metalldicke: 1,00 mm
Abkantungen: 1 St
Standardlänge: 2000 mm

Scharabschluss:

stehend rund

Die Rückkantung der Schar ist ca. 30° offen
auszuführen.
Als Hilfsmittel ist eine Abstandschablone zu
verwenden, um die
temperaturbedingte Längenänderung sicherzustellen.
Menge: 9,500 m

**04.5 Pultfirst an Wand**
Pultfirst an Wand
Die Falze sind als Quetschfalze oder umgelegte Falze
auszuführen. Die Schare sind einschließlich Rückkantung
aufzustellen.

Aufstellhöhen:
10° Dachneigung - mind. 100 mm

Fertigen, Liefern und Montieren der Pultfirstausbildung
bestehend aus:

Unterkonstruktion aus Holz (Lattung 40/60)
befestigung auf aufgehender Wand des Bestandsgebäudes
bzw. Dampfsperre
inkl. Verschalung der Lattung mit OSB Platten der
Vorposition
Plattentyp: OSB/3, Plattendicke: 25 mm

Pultfirstabdeckung
aus Material wie vor (Titanzink gemäß Pos. 03.03.2).

Nenngröße: ca. 500 mm
Metalldicke: 0,80 mm
Abkantungen: 4 St

Die Pultfirstabdeckungen sind in die Haftstreifen
einzuhängen.
Das Quergefälle der Firstabdeckung sollte der
Dachneigung
entsprechen.

Die Pultfirstabdeckung ist in die Kappleiste der Pos.
03.8
einzuarbeiten

Lochstreifen:
aus Material wie vor.

Die erforderlichen Lochstreifen sind auf Stoß zu
verlegen.

Ausführung: 63%
Nenngröße: ca. 150 mm
Metalldicke: 1,00 mm
Abkantungen: 1 St

Haftstreifen aus verzinktem Stahlblech:

Die erforderlichen Haftstreifen sind fluchtgerecht auf
der
Holzunterkonstruktion zu montieren.

Nenngröße: ca. 333 mm
Metalldicke: 1,00 mm
Abkantungen: 1 St
Menge: 9,500 m

**04.6 Ortgangausbildung**
Die Schare sind fachgerecht aufzustellen und mit einer
Rückkantung/Unterfalz zu versehen.

Ortgangausbildung bestehend aus:

Ortgangabdeckung:
aus Material wie vor (Titanzink gemäß Pos. 03.03.2)

Die Blenden sind zu liefern und fachgerecht in
die Haftstreifen einzuhängen.

Nenngröße: ca. 270 mm
Metalldicke: 0,80 mm
Abkantungen: 4 St
Standardlänge: mind. 3000 mm

Stoßausbildung mit Überlappung und Anreifung sind
einzukalkulieren.

Haftstreifen aus verzinktem Stahlblech:

Die Haftstreifen sind fluchtgerecht zu montieren.

Nenngröße: ca. 190 mm
Metalldicke: 1,00 mm
Abkantungen: 1 St
Standardlänge: 2000 mm

Inkl. einfalzen von Dichtungsbändern am Ortgang.

einschließlich des hochführens der Ortagangausbildung
am
Pultfirst.
Menge: 11,000 m

**04.7 Traufschalung, N+F, bis 24mm, gehobelt**
Dachschalung an Traufe, Nadelholz, gespundet, sichtbar
bleibend, indirekte Bewitterung Gebrauchsklasse GK 3.1
nach
DIN 68800-3

Schalungsdicke: 24 mm
Oberfläche: gehobelt
Gebrauchsklasse: GK 3.1
Untergrund: Holz Konterlattung
Menge: 4,000 m2

### Titel 06 Spenglerarbeiten

**06.1 Regenrinne: vorgehängte Regenrinne, Nennmaß 333**
Einbau einer vorgehängten Regenrinne, halbrund im
Bereich
der Traufe am Neubau als auch Bestandsgebäude.

Ausführung:
aus Titanzink nach DIN EN 988, vorbewittert
zur Montage an Traufe
inkl. erforderlicher Rinnenhalter, Rinnenendstücke,
Überlappungsprofile, Wasserabläufe, Dichtmasse
inkl. zugehöriger, bauaufsichtlich zugelassener
Verbindungsmittel nach den Fachregeln des IFBS
(Internationaler Verband für den Metallleichtbau)
liefern und montieren

Leistungs- und Funktionsanforderung:
Nennmaß: 333
Material: Titan-Zinkblech
  nach DIN EN 988, vorbewittert
Dachneigung: ca. 10,0°
Menge: 19,500 m

**06.2 Regenrinne: Dehnungsausgleicher für die Regenrinne**
Dehnungsausgleicher als Kautschuk-Dehnungselement
zu vor beschriebener Regenrinne liefern und montieren.
Menge: 5,000 Stk

**06.3 Regenrinne: Rinnenendstücke**
Rinnenendstück liefern und montieren

Ausführung:
Material: Titan-Zinkblech nach DIN EN 988
Oberfläche vorbewittert
halbrunde Ausführung, passend zur vor beschriebenen
Regenrinne
flach
inkl. verlöten
Menge: 8,000 Stk

**06.4 Regenrinne: Rinneneinhangstutzen**
Einbau von Rinneneinhangstutzen, konisch und gerade für
Kastendachrinnen.

Ausführung:
Material : Titan-Zinkblech nach DIN EN 988
Materialstärke: 0,7mm
Nenngröße : DN 100
inkl. aller Kleinteile und Verbindungmittel
liefern und montieren
nach DIN EN 612
Menge: 5,000 Stk

**06.5 Regenrinne: Fangkorb für die Rinneneinhangstutzen**
Einbau von Fangkörben für die Rinneneinhangstutzen bzw.
Kastenrinnen

Ausführung:
liefern und montieren.
Menge: 5,000 Stk

**06.6 Fallrohr: Rohrwinkelbogen, 87°**
Einbau von produktzugehörigen Anbauteilen, hier
Bogenwinkel

Ausführung:
Material : Titan-Zinkblech nach DIN EN 988
Materialstärke: 0,65mm
Nenngröße : DN 100
Bogenwinkel :87°
inkl. aller Kleinteile und Verbindungmittel
liefern und montieren
nach nach DIN EN 612
Menge: 6,000 Stk

**06.7 Fallrohr: DN 100, senkrecht**
Einbau von produktzugehörigen Anbauteilen, hier rundes,
senkrecht verlaufendes Fallrohr

Ausführung:
Material : Titan-Zinkblech nach DIN EN 988
Materialstärke: 0,65mm
Nenngröße : DN 100
Nahtausführung : Klasse X
Befestigungsuntergrund : Putz auf Mauerwerk
 sowie WDVS (d=ca. 120mm)
inkl. der Rohrschellen mit doppeltem Scharnier
inkl. aller Zubehör- und Befestigungsteile
liefern und montieren
nach DIN EN 612
Menge: 12,000 m

**06.8 Fallrohr: Standrohr, DN 100**
Einbau von produktzugehörigen Anbauteilen, hier rundes
Regenstandrohr als Übergangsstück zur Grundleitung, aus
Stahl,

Ausführung:
Material : Titan-Zinkblech nach DIN EN 988
mit Reinigungsöffnung, nach DIN EN 1123
mit erhöhtem Qualitätsstandard
mit 2-Kammern-Steckmuffenverbindung
Baustoffklasse A1
formstabil, bruchfest, rückstausicher
Innenbeschichtung gemäß DIN EN ISO 2178
Standrohr, DN 100
Länge : 1000 mm
Befestigungsuntergrund: Putz auf Mauerwerk
 sowie WDVS (d=ca. 120mm)
inkl. aller Kleinteile und Verbindungmittel
liefern und montieren
Menge: 3,000 Stk

**06.9 Fallrohr: Ableitung auf Pultdach**
Einbau von produktzugehörigen Anbauteilen, hier
Fallleitungs-
und Auslaufkonstruktion zur gezielten Ableitung des
Regenwassers vom Bestandsdach auf die darunterliegende
Pultdachfläche.

Ausführung:
- Material: Titanzink nach DIN EN 988
- Nenngröße: DN 100
- bestehend aus:
  - Anschluss an neuen Ablaufstutzen
  - Fallrohrabschnitt
  - mindestens zwei Rohrbögen zur Richtungsänderung

Rohrführung:
- vom Ablaufstutzen mittels Rohrbogen in Richtung Wand
  zurückgeführt
- Vor Wand mittels Bogen parallel der Außenwand
- Auslauf in möglichst geringem Abstand und in Neigung
der
  Dachfläch

Auslauf:
- Ausbildung als gebogenes Auslaufstück / Prallauslauf
- keine punktuelle Ableitung
- Wasser ist kontrolliert und breitflächig auf die
Dachfläche zu
  führen

Besondere Anforderungen:
- Vermeidung hoher Aufprallenergie auf Dachdeckung
- keine Beschädigung der Stehfalzdeckung
- sichere Ableitung entsprechend den Fachregeln

einschließlich aller Befestigungen und Nebenleistungen
Menge: 2,000 Stk

**06.10 Prallblech zum Schutz der Dachfläche**
Prallblech zum Schutz der Dachfläche

Liefern und montieren eines Prallblechs im Bereich des
Wasserauslaufs auf der Pultdachfläche.

Ausführung:
- Material: Titanzink, abgestimmt auf Dacheindeckung
- Mindestgröße: ca. 500 x 400 mm
- Anpassung an Dachneigung und Falzrichtung
- Befestigung mittels Klemmen an den Falzen
- Ausbildung zur flächigen Wasserverteilung

Zweck:
- Reduzierung der Aufprallenergie
- Schutz der Dachdeckung vor Erosion und Beschädigung

Befestigung gemäß Fachregeln
Menge: 2,000 Stk

**06.11 Schneefanggitter nachrüsten auf Bestandsdach**
Schneefanggitter in Steildachfläche des Bestandsdachs
in Nähe
der Traufe installieren, in 3 Segmenten zwischen den
Gauben
und dem Turm, mit verstärkten Stützen, in
Holz-Dachkonstruktion befestigen.

Ausführung:
- Befestigung auf tragender Unterkonstruktion (Sparren)
- Einbau gemäß Herstellervorschriften und Fachregeln
- einschließlich aller erforderlichen Halter,
Befestigungsmittel
und Verbindungsteile

Die für die Montage erforderlichen Arbeiten an der
Dachdeckung (Aufnehmen und Wiedereindecken der Ziegel)
werden über separate Position vergütet.

Schneelastzone: 1
Gebäudehöhe First über NN: ca. 125,25 m
bzw. ca. 9,00 m ü. Gelände
Dachneigung: 45°
Länge oberhalb der Schneefangkonstruktion: 5,50 m
Sparrenabstand: ca. 60 cm
Material: Titanzink
Dachdeckung: Ziegel
Gitterhöhe: bis 200 mm

Hersteller und Typ '
....................................................'
vom Bieter einzutragen.
Menge: 10,000 m

**06.12 Traufstreifen/Tropfblech Titanzink an Bestandsdach**
STLB-Bau 2026-04 022
Traufstreifen als Tropfblech aus legiertem Zink DIN EN
988
(Titanzink), Dicke 0,7 mm, Zuschnittbreite 250 mm,
Nahtausbildung überlappt, 4 x gekantet, einschl.
Tropfkante als
Schenkel, Untergrund Holz.
Menge: 10,000 m

USt %: 19,00
